# A44 VKE12 Tunnel Hirschhagen und Freie Strecke
Angebotsaufforderung (GAEB DA XML 3.2, DA83)
Projekt: A-12164-00
Währung: EUR
Auftraggeber: Autobahn GmbH des Bundes, Niederlassung Nordwest, Außenstelle Kassel, AdB-NL Nordwest, Untere Königsstraße 95, 34117 Kassel, Untere Königsstraße 95, 34117 Kassel, E-Mail vergabe.nordwest@autobahn.de
Erstellt mit: GXML Toolbox V3.3 R20230829, iTWO_64 V25.0.650, 05.05.2026

## A059 Rückbau Zaunalage Tagebau Tiefenbach 2026
Datum: 04.05.2026

### Abschnitt 00 Zaunbauarbeiten

#### Unterabschnitt 00.00 Rückbau

*Hinweis: Zeche Tiefenbach Fläche 1*

**00.00.0001 Wildschutzzaun rückbauen H.2,0m Pf.L.2,6m*Pfostenabst.4,00m St.pf.D42,WD3,25*Bodenklasse 3-6 Kn.gefl.23 Drähte*Metallanker 50 cm**
Vorhandener Wildschutzzaun incl. Streben abbauen und das Material in Eigentum des AN übernehmen und einer ordnungsgemäßen Entsorgung / Verwertung zuführen.

Material: Knotengeflecht auf flächenabgewandter Pfostenseite angebracht. Erforderlichen Drahtverbindungen wurden mit feuer- verzinkten Spannschlössern ausgeführt. Jeder ca. 10. Pfosten und alle Eckpfosten wurden doppelseitig und die Endpfosten einseitig verstrebt.

Zaunhöhe = 2,00 m, Pfostenlänge = 2,60 m.
Pfostenabstand = 4,00 m.
Stahlrohrpfosten Durchmesser = 42 mm, Wanddicke = 3,25
mm, feuerverzinkt.
Verbaute Streben: Material: Stahlrohrpfosten Durchmesser = 42 mm, Wanddicke = 3,25, Länge = 2,60 m; Befestigung Metallschelle;
Gesamtanzahl: (einzeln gezählt) ca. 150 Stück;
Pfosten / Streben in Boden eingerammt. Kein Betonfundament; Homogenbereich B.
Knotengeflecht aus glattem Draht 2 mm, dickverzinkt,
Kopf- und Fußdraht 2,5 mm, Anzahl der waagerechten
Drähte 23 Stück. In den unteren 80 cm Abstand
5 cm. Senkrechter Abstand 15 cm. Reißfestigkeit der waagerechten Drähte mindestens 1150 N/mm2.
Erdanker aus Metall (Hering), Länge = 50 cm, feuerverzinkt, mit Drahteinhängeöse, Materialstärke mind. 2,5
mm, zwei Stück pro Feld eingeschlagen. Zusätzlich wurde entlang des untersten Drahtes einen Stacheldraht befestigt.Das Zaungeflecht ist nicht in den Boden eingelassen.
Das Zaungeflecht ist im Fußbereich durch einen Kraut- und Grasaufwuchs eingewachsen.

Das Zaungeflecht ist durch den vorhandenen Gehölzaufwuchs in der Stärke des Feinastbereiches auf ca. bis 50 % der gesamten Zaunlänge im mittleren Maß: im Durchschnitt ca. 3 Äste / laufenden Meter, durchwachsen. Eine notwendige Freistellung / Rückschnitt für den Rückbau des Zaunes sind auf ein notwendiges Maß zu begrenzen. Der Rückschnitt sowie die Lagerung des hierdurch anfallende Gehölzschnittmateials ist in Absprache mit dem AG geordnet im Randbereich der Pflanzflächen aufzuschichten und zu belassen.

Alle vorgenannten Erschwernisse sind in die Kalkulation dieser OZ einzurechnen.

Die Kosten für die Abfallentsorgung / Verwertung werden in gesonderter OZ auf Nachweis durch den AN vergütet.

Abgerechnet wird der in der Gesamtheit abgebaute Wildschutzzaun nach Längenaufmaß.
Menge: 2700,000 m

*Hinweis: VKE 12 Tunnelportal Fläche 2*

**00.00.0002 Verbissschutzzaun aus Drahtgeflecht Z-Pfosten ohne Streben abbauen**
Verbissschutzzaun aus Drahtgeflecht
(Metalle, Stahl, Drath etc.) abbauen, in Eigentum des AN übernehmen,

'laden, nach Angaben des AG siehe Baubeschreibung 3.1 übernehmen, befördern und der vollständigen Entsorgung außerhalb der Baustelle nach Wahl des AN zuführen. Abfallschlüssel 170407. Nachweise führen und dem AG vorlegen.'

Standort: Tunnelportal Hirschhagener Tunnel Westportal Fläche 2.

Zaundtraht ist mit Gras-,  Hochstaudenaufwuchs, Brombeer- Himbeeraufwuchs und Strauchaufwuchs ( Feinastbereich) teilweise eingewachsen. Erschwernisse hierdurch sind in die OZ einzukakulieren.
Material:
Höhe des Drahtgeflechts = 2,00 m.
Pfahl aus Metall: Z- Pfosten.
Pfahllänge = 2,50 m.
Einschlagtiefe bis 0,60 m
Pfahlabstand = 4,00 m.
Zaungeflecht aus: Knotengeflecht aus glattem Draht 2 mm, dickverzinkt,
Kopf- und Fußdraht 2,5 mm, Anzahl der waagerechten
Drähte 23 Stück. In den unteren 80 cm Abstand höchstens
5 cm. Senkrechter Abstand höchstens 15 cm. Reißfestigkeit der waagerechten Drähte mindestens 1150 N/mm2.
Drahtgeflecht wurde mit Metallhäringen 50 cm lang, 2 Stück pro Zaunfeld, am Boden verankern.
Einschlagtiefe in Boden: bis ca. 0,50 m;
Fläche mit einer Neígung von 1 zu 4

Abgerechnet wird der in der Gesamtheit abgebaute Wildschutzzaun nach Längenaufmaß / Vorabaufmaß.
Menge: 1046,000 m

*Hinweis: VKE 12 Tunnelportal Fläche 2*

**00.00.0003 Baumverankerung (Baumpfahl) abbauen L 2,5m, DU 8-10cm*bunt geschält 1 Bindung/Pfahl* Baumgurt 50 mm**
Baumpfahl, gekegelt bzw. gefast und gespitzt, abbauen und das Material in Eigentum des AN übernehmen und einer ordnungsgemäßen Entsorgung / Verwertung zuführen.
Pfahllänge 2,50 m, Zopfdurchmesser 8 bis 10 cm.
Pfahl aus Nadelholz, bunt geschält.
Eine Bindung je Pfahl.
Bindung = Baumgurt, 50 mm breit. Bindung am Pfahl annageln.

Die Kosten für die Abfallentsorgung / Verwertung werden in gesonderter OZ auf Nachweis durch den AN vergütet.
Menge: 70,000 St
Leistungsbereichkatalog: 107

*Hinweis: Harmuthsachsen Fläche 4*

**00.00.0004 Verbissschutzzaun aus Drahtgeflecht impräg. Holzpfosten ohne Streben abbauen eingewachsen;**
Verbissschutzzaun aus Drahtgeflecht
(Holz,  Drath etc.) abbauen, in Eigentum des AN übernehmen,

'laden, nach Angaben des AG siehe Baubeschreibung 3.1 übernehmen, befördern und der vollständigen Entsorgung außerhalb der Baustelle nach Wahl des AN zuführen. Abfallschlüssel 170407 ( Metall ) und imprägnierte Pfosten Abfallschlüssel  170204*. Nachweise führen und dem AG vorlegen.'

Standort: Harmuthsachsen Fläche 4 ( 2 Teilflächen)

Zaundraht ist mit Gras-,  Hochstaudenaufwuchs,Standort: Harmuthsachsen Fläche 4: 2 Teilflächen Brombeer- Himbeeraufwuchs und Strauchaufwuchs im Fein und Grobastbereich stark eingewachsen. Der Gehölzrückschnitt ist in Abstimmung mit dem AG auf ein zum Abbau des Zaunes notwendiges Maß zu reduzieren. Schnittgut kann in der Heckenstruktur geordnet verbleiben. Erschwernisse hierdurch sind in die OZ einzukakulieren.
Material:
Höhe des Drahtgeflechts = 2,00 m.
Pfahl aus druckimprägnierten Holzposten.
Pfahllänge = 2,50 m.
Einschlagtiefe bis 0,60 m
Pfahlabstand = 4,00 m.
Zaungeflecht aus: Knotengeflecht aus glattem Draht 2 mm, dickverzinkt,
Kopf- und Fußdraht 2,5 mm, Anzahl der waagerechten
Drähte 23 Stück. In den unteren 80 cm Abstand höchstens
5 cm. Senkrechter Abstand höchstens 15 cm. Reißfestigkeit der waagerechten Drähte mindestens 1150 N/mm2.

Fläche mit einer Neígung flach bis 1 zu 4

Drahtgeflecht wurde nicht mit  Metallhäringen verankert.

Abgerechnet wird der in der Gesamtheit abgebaute Wildschutzzaun nach Längenaufmaß / Voraufmaß.
Menge: 490,000 m

*Hinweis: Fläche 3*

**00.00.0005 Verbissschutzzaun aus Drahtgeflecht impräg. Holzpfosten Höhe 1,60 m abbauen eingewachsen;**
Verbissschutzzaun aus Drahtgeflecht
(Holzpfosten, Drath etc.) abbauen, in Eigentum des AN übernehmen,

'laden, nach Angaben des AG siehe Baubeschreibung 3.1 übernehmen, befördern und der vollständigen Entsorgung außerhalb der Baustelle nach Wahl des AN zuführen. Abfallschlüssel 170407 ( Metall ) und imprägnierte Pfosten Abfallschlüssel  170204*. Nachweise führen und dem AG vorlegen.'

Standort: Hessisch Lichtenau /Modellierungsfläche an der L 3225, Friedrichsbrücker Straße Fläche 3

Zaundraht ist mit Gras-,  Hochstaudenaufwuchs, Brombeer- Himbeeraufwuchs und Strauchaufwuchs im Fein und Grobastbereich stark eingewachsen. Der Gehölzrückschnitt ist in Abstimmung mit dem AG auf ein zum Abbau des Zaunes notwendiges Maß zu reduzieren. Schnittgut kann in der Heckenstruktur geordnet verbleiben. Erschwernisse hierdurch sind in die OZ einzukakulieren.
Material:
Knotengeflecht, Senkrechtdrähte Abstand 150 mm, Waagerechtdrähte Abstand 40 bis 130 mm, Drahtdicke 2 mm.
Höhe des Drahtgeflechts 1,60 m.
Pfahl 'Nadelholz druckimprägniert'

Pfahllänge 2,00 m, Durchmesser 6 bis 8 cm.
Pfahlabstand = 4,00 m.
Einschlagtiefe der Pfosten in Boden: bis ca. 0,50 m;
Fläche mit einer Neuígung von 1 zu 4

Drahtgeflecht wurde nicht mit Metallhäringen verankert.

Abgerechnet wird der in der Gesamtheit abgebaute Wildschutzzaun nach Längenaufmaß/ Vorabaufmaß.
Menge: 780,000 m

*Hinweis: Bereich Fläche 4 nach Angaben der*
Bereich Fläche 4 nach Angaben der örtlichen Bauaufsicht;

**00.00.0006 Eichenspaltpfahl setzen gespalten, Reperatur, Pfostenlänge1,80m*D 12 bis 14 cm**
Eichenspaltpfahl liefern und in Reparaturbereich eines vorhandenen Weidezauns einschließlich der erforderlichen Erdarbeiten standfest setzen. Aushubmaterial innerhalb der Baustelle flächenhaft verteilen.
Vorhandener 5 zügiger Stacheldraht mit geeigneter Krampe an neuen Pfosten befestigen.
Vorhandene Zaunhöhe = 1,20 m.
Einbaustelle: neben defekten Pfosten;
Pfosten aus Eichenholz, gespalten.
Pfostenlänge = 1,80 m.
Pfostendurchmesser 12 bis 14 cm.
Menge: 100,000 St
Leistungsbereichkatalog: 128

### Abschnitt 01 Sonstige Arbeiten

#### Unterabschnitt 01.00 Abfallentsorgung

*Hinweis: Entsorgung aller metallischen*
Entsorgung aller metallischen Zaunmaterialien von den Flächen 1 bis 4

**01.00.0001 Sortiert nicht gefährlicher Abfall aus Rückbau innerhalb Baustelle aufnehmen, laden, entsorgen Abfallschlüssel: 170407 Metall, 5 Ladestelle;**
Sortierter nicht gefährlicher Abfall aus Abbruch innerhalb der Baustelle
(Verbissschutzzaun aus feuerverzinkten Drahtgeflecht, Stahlpfosten,  Stahlstreben,  in Eigentum des AN übernehmen,
'laden, nach Angaben des AG siehe Baubeschreibung 3.1 übernehmen, befördern und der vollständigen Entsorgung außerhalb der Baustelle nach Wahl des AN zuführen.

 Abfallschlüssel Metall 170407. Nachweise führen und dem AG vorlegen.'

Standort: Fläche 1 bis 4;

Anzahl Ladestelle  / Rückbaustelle:  mind. 5 Stück:

Im Einzelnen:

Fläche 1: 2700 m, Knotengittergeflecht  2,00 m Höhe,
ca. 825 Stk. Stahlpfosten Länge 2,50 m lang

Fläche 2: 1046 m, Knotengittergeflecht  2,00 m Höhe,
ca. 260 Stk.  Z-Stahlpfosten Länge 2,50 m lang

Fläche 3: 780 m, Knotengittergeflecht  1,60 m Höhe,

Fläche 4: 490 m, Knotengittergeflecht  2,00 m Höhe,

Gebühren der Abfallentsorgung sind in die OZ einzurechnen.

Abgerechnet wird nach Wiegescheinen der tatsächlich entsorgten Menge.
Menge: 12,000 t

*Hinweis: OZ betrifft die Entsorgung der*
OZ betrifft die Entsorgung der imprägnierten Holzpfosten der Flächen 3 und 4;

**01.00.0002 Probenahme durchführen**
Probe nach Unterlagen des AG entnehmen und verpacken. Bezeichnen und Lagern der Probe sowie Liefern des Probebehälters einschließlich zugehörigem Verschluss.
Probenahme aus sortiertem Abbruchgut.
Anzahl der Proben 2 Stück je Abfallschlüssel.
Inkl. bilden einer Mischprobe je Abfallschlüssel.
Mischprobe an akkreditiertes Labor nach Wahl des AN mit Probenahmeprotokoll 2-fach übergeben.
Probenahmeprotokoll digital an AG übergeben.
Inkl. aller Probenvor- und aufbereitungen.
Menge: 2,000 St

*Hinweis: OZ betrifft die Entsorgung der*
OZ betrifft die Entsorgung der imprägnierten Holzpfosten dr Flächen 3 und 4

**01.00.0003 Deklarationsanalyse durchführen Analyt.Bau.Land*Laborber 3-fach Rückstellp. 6Mon**
Chemische Analyse von Proben nach Unterlagen des AG und nach Wahl des Entsorgungswrges des AN
durchführen. Probeneingang erfassen, Proben für
chemische Analyse zu umwelttechnischen
Untersuchungen aufbereiten, Laborbericht
einschließlich tabellarischer Aufstellung der
Ergebnisse mit Einstufung nach jeweiliger Richtlinie
und Auswertung mit Abgrenzung gefährlicher/ nicht
gefährlicher Abfall nach länderspezifischen
Regelungen aufstellen. Entsorgung des
Probenmaterials nach Ende der Aufbewahrungsfrist.
Chemische Analyse für umwelttechnische
Untersuchungen durch akkreditiertes Labor nach DIN
EN ISO/IEC 17025 nach Wahl des AN.

Untersuchung von Materialproben gemäß
länderspezifischen Regelungen zur abfallrechtlichen
Einstufung Bauschutt.

Laborbericht als Deklarationsanalyse als PDF-
Dokument dem AG übergeben.
Aufbewahrung und Lagerung von Rückstellproben
mindestens 6 Monate nach Vorlage Laborbericht als
Deklarationsanalyse.
Menge: 2,000 St

*Hinweis: OZ betrifft die Entsorgung der*
OZ betrifft die Entsorgung der imprägnierten Holzpfosten der Flächen 3 und 4

**01.00.0004 Gefährl. Abfall aus Rückbau ents. Zaunpfähle *Gebühr einrechn.**
Sortierter gefährlicher Abfall aus Abbruch innerhalb der Baustelle aufnehmen, laden, nach Angaben des AG siehe Baubeschreibung Kap. 3.1 übernehmen, befördern und der vollständigen Entsorgung außerhalb der Baustelle nach Wahl des AN zuführen.
Nachweise führen und dem AG vorlegen.

Im Einzelnen:
Imprägnierte Pfosten der Flächen 2 und 4

Erstellen der Deklarationsanalyse und Probenahme wird gesondert vergütet.
Abfallschlüsselnummer = 17 02 04*.
Gebühren der Abfallentsorgung sind einzurechnen.
Abgerechnet wird nach Wiegescheinen.
Entsorgungnachweis nach Unterlagen des AG führen.
Menge: 3,500 t
Leistungsbereichkatalog: 102

*Hinweis: Bunt geschälte Pfosten aus*
Bunt geschälte Pfosten aus Baumverankerung Fläche 2

**01.00.0005 nicht gefährlicher Abfall aus Rückbau entsorgen. geschälte Zaunpfähle * Gebühr einrechn.**
Sortierter nicht gefährlicher Abfall aus Rückbau innerhalb der Baustelle aufnehmen, laden, nach Angaben des AG siehe Baubeschreibung Kap. 3.1 übernehmen, befördern und der vollständigen Entsorgung außerhalb der Baustelle nach Wahl des AN zuführen.
Nachweise führen und dem AG vorlegen.

Im Einzelnen:
Geschälte Holzpfosten,70 Stück,Länge 2,60 m,

Abfallschlüsselnummer = 17 02 01.
Erstellen der Deklarationsanalyse und Probenahme wird gesondert vergütet.
Gebühren der Abfallentsorgung sind einzurechnen.
Abgerechnet wird nach Wiegescheinen.
Entsorgungnachweis nach Unterlagen des AG führen.
Menge: 0,700 t
Leistungsbereichkatalog: 102
